# EIS2 - Eiswerderstraße 12, 13585 Berlin
Angebotsaufforderung (GAEB DA XML 3.3, DA83)
Projekt: EIS 2
Währung: EUR
Vergabeart: Freihändige Vergabe
Abgabeort: Covivio Immobilien GmbH Lietzenburger Str. 90 10719 Berlin F
Ausführungsbeginn: 16.09.2024
Ausführungsende: 16.01.2025
Sicherheit Vertragserfüllung %: 0,00
Sicherheit Gewährleistung %: 0,00
Auftraggeber: Covivio Immobilien GmbH, Lietzenburger Str. 90, 10719 Berlin, Ansprechpartner Herr Quenzel, E-Mail Stefan.Quenzel@covivio.immo
Ausführungsort: EIS2 Neubau, Eiswerderstraße 12, 13585 Berlin, Ansprechpartner Quenzel, Stefan, E-Mail stefan.quenzel@covivio.immo
Erstellt mit: 4 240423, NOVA AVA, 17.05.2024

## LEISTUNGSÜBERSICHT
| Riegel | Sockel | 128 m² |
| --- | --- | --- |
|  | WDVS | 1740 m² |
|  | Leibungen | 1362 m |
|  | Fensterbank | 477 m |
| Tower | WDVS | 2610 m² |
|  | Leibungen | 1100 m |
|  | Fensterbank | 374 m |

## ALLGEMEINE PROJEKTBESCHREIBUNG EIS 2
Grundstück:
EIS2 - Eiswerderstraße 12 in 13585 Berlin/Spandau

Neubauprojekt:

Das Projekt EIS-2 umfasst einen Gewerberiegel mit einem Hochhaus. Beide Bauabschnitte erhalten eine verbindende Tiefgarage. Insgesamt sollen im Turm 17 Wohnungen sowie eine Büro- bzw. Praxisfläche und im Erdgeschoss ein Restaurant entstehen. Im angrenzenden Riegel werden weitere Büroflächen und ein Boardinghouse mit 68 Miet-Apartments untergebracht. Insgesamt entstehen 224 unterirdische Stellplätze.

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
Das Projekt EIS 2 setzt sich aus zwei oberirdischen Gebäudeteilen zusammen: Turm und Riegel. Beide werden unabhängig voneinander erschlossen, besitzen aber Verbindungen in den unterirdischen Geschossen, damit die Stellplätze der Tiefgaragen von beiden Gebäudeteilen erreichbar sind. Der Riegel soll dreigeschossig mit Staffelgeschoss sowie zwei unterirdischen Geschossen errichtet werden. Die beiden Untergeschosse (UG) beinhalten zwei Tiefgaragenebenen. Das 1. Untergeschoss wird mit einer Zu- und Abfahrtsrampe an der nördlichen Stirnseite des Riegels erschlossen. Die Tiefgaragenebene im 2.UG ist über eine innenliegende Rampe mit der Verbindungsgarage zwischen beiden Baufeldern verknüpft. Diese Verbindungsgarage bekommt im Norden eine Einfahrtsrampe. Für die Ausfahrtsrampe wird die Westseite des bereits gebauten nördlichen Garagenteils geöffnet um hier die neue Ausfahrtrampe einzubauen.

Das Erdgeschoss und das 1. Obergeschoss des Riegels sollen eine Büronutzung erhalten. Für das 2. Obergeschoss und das Staffelgeschoss ist eine Nutzung als Boardinghouse geplant. Das Gebäude erhält drei Eingänge. Der Haupteingang befindet sich an der Westfassade in einer gläsernen Fuge, welche in der Fassade den Übergang zum Turm markiert. Weiter nördlich gibt es einen weiteren Eingang von Westen und an der Ostfassade den Ausgang eines Fluchttreppenhauses. Der Turm ist zehngeschossig mit Staffelgeschoss konzipiert. Im Erdgeschoss soll ein Restaurant mit Außenterrasse und im 1.Obergeschoss eine Büro- und Praxisfläche errichtet werden. In den darüberliegenden Geschossen entstehen 17 Eigentumswohnungen. Bei dem Turm handelt es sich um ein Hochhaus gemäß Hochhausrichtlinie. Die Vertikalerschließung erfolgt daher über einen Sicherheitstreppenraum mit Druckbelüftung und zwei Aufzügen, von denen einer als Feuerwehraufzug ausgeführt wird. Die Gastronomie im Erdgeschoss erhält einen separaten Eingang. Gebäudelage, Abmessung, Grenz- und Gebäudeabstände, Grundriss- und Gebäudeform des Objekts sind aus den Planunterlagen ersichtlich.

Bauabschnitte Neubau:
EIS2 - Riegel
EIS2 - Turm

Kennzahlen Turm:
Wohneinheiten  = 17 WE
Gewerbe: 1 Restaurant, 1 Gewerbe (5 Büroräume und 1 Besprechungsraum)

Kennzahlen Riegel:
Gemietete Wohneinheiten  = 68 Apartments
Gewerbe = 1 Gewerbe (13 Büroräume, 2 Seminarräume, 1 Boarding House und 2x Geschäftsführung)

Kennzahlen EIS2:
Gewerbliche Einheiten (Insgesamt) = 43
- Wohnen Turm (2.-10,OG) = 2.303 m²
- Office Turm (1.OG) = 269 m²
- Gastro Turm (EG) = 436 m²
- Office Riegel (EG)  = 1.203 m²
- Boardinghouse Riegel (1.-3,OG)  = 3.672 m²
Summe Gewebe = 5.578 m²

BGF

| Riegel: | 5.738,9 m² |
| --- | --- |
| Tumr: | 4.515,64 m² |

inkl. UG-1 und UG-2

Sonstiges:
Die vorgesehenen Bauleistungen werden entsprechend der derzeit geltenden öffentlich-rechtlichen Vorschriften, der dort geforderten bautechnischen Nachweise und nach den allgemein anerkannten Regeln der Baukunst und der Technik ausgeführt. Die Anforderungen des Brandschutzes sind einzuhalten.

Die Erschließung des Grundstückes an das vollständig ausgebaute öffentliche Straßenland im Sinne des Baugesetzbuches und des Erschließungsbeitragsgesetzes ist gesichert.

Die Dimensionierung sämtlicher Medien werden mit den Versorgungsträgern entsprechend des heutigen Standards abgestimmt und eingerichtet.

## ALLGEMEINE TECHNISCHE VORBEMERKUNGEN
01  Allgemeines
Anschlüsse für Wasser, Energie und Abwasser werden durch den AG in erforderlichem Maß auf dem Baufeld zur Verfügung gestellt. Die Kosten hierfür werden über einen in der Auftragsverhandlung festzulegenden Prozentsatz von der Schlussrechnungssumme in Abzug gebracht. Die Verteilung der Medien vom Übergabepunkt (z. B. Baustromverteiler des AG) bis zum Arbeitsplatz ist Sache des AN.

WC-Einrichtungen werden zur Verfügung gestellt, Abrechnung analog obigem Absatz. Tagesunterkünfte und Magazincontainer können durch den AG gegen eine im Verhandlungsgespräch noch zu vereinbarende Monatspauschale zur Verfügung gestellt werden.

Für vom AN selbst vorgesehene Lagerflächen u.ä. besteht generelle Abstimmungspflicht mit dem AG. Der AN kann ggf. aus Platzgründen keine eigenen Tagesunterkünfte, Magazincontainer, etc. aufstellen. Parkmöglichkeiten stehen auf dem Baufeld nur begrenzt zur Verfügung.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## ZUSÄTZLICHE TECHNISCHE VORBEMERKUNGEN WDVS
Der sachliche Geltungsbereich ergibt sich ebenso wie die technische Ausführung aus den ATV:
DIN 18345 Wärmedämm-Verbundsysteme
und den anerkannten Regeln der Technik.

Ergänzend sind u.a. folgende ATV / DIN zu berücksichtigen:
DIN 18 299  Allgemeine Regelungen für Bauarbeiten jeder Art
DIN 18 330  Mauerarbeiten
DIN 18 363  Maler- und Lackiererarbeiten-Beschichtungen
DIN 4102  Brandverhalten von Baustoffen und Bauteilen
DIN 4108  Wärmeschutz und Energie-Einsparung in Gebäuden
DIN 4109  Schallschutz im Hochbau
DIN 18 540  Abdichten von Außenwandfugen im Hochbau mit Fugendichtstoffen
DIN EN 13 163  Wärmedämmstoffe für Gebäude - Werkmäßig hergestellte Produkte aus expandiertem
 Polystyrol (EPS) - Spezifikation
DIN EN 13 164  Wärmedämmstoffe für Gebäude - Werkmäßig hergestellte Produkte aus extrudiertem
 Polystyrol (XPS) - Spezifikation
DIN EN 13 165  Wärmedämmstoffe für Gebäude - Werkmäßig hergestellte Produkte aus Polyurethan-Hartschaum  (PU) - Spezifikation
DIN EN 13 501  Klassifizierung von Bauprodukten und Bauarten zu ihrem Brandverhalten
DIN EN 13 658  Putzträger und -profile aus Metall
DIN EN 13 914-1  Planung, Zubereitung und Ausführung von Außen- und Innenputzen - Teil 1: Außenputze
DIN EN 15 824  Festlegungen für Außen- und Innenputz mit organischen Bindemitteln

IVD-Merkblätter
Industrieverband Dichtstoffe e.V. (IVD)

Weiterhin gelten sämtliche europäischen und nationalen Vorschriften, Merkblätter, Stoff- und Prüfnormen usw. jeweils in ihrer aktuellen Fassung sowie die Herstellerverarbeitungsangaben, Zulassungen und Empfehlungen der jeweiligen Fachverbände.

## ZUSÄTZLICHE TECHNISCHE VORBEMERKUNGEN KLEMPNERARBEITEN
Der sachliche Geltungsbereich ergibt sich ebenso wie die technische Ausführung aus den ATV:
DIN 18 339 Klempnerarbeiten und den anerkannten Regeln der Technik.

Ergänzend sind u.a. folgende ATV zu berücksichtigen:
DIN 18 299  Allgemeine Regelungen für Bauarbeiten jeder Art
DIN 18 334  Zimmer- und Holzbauarbeiten
DIN 18 338  Dachdeckungs- und Dachabdichtungsarbeiten
DIN 18 360  Metallbauarbeiten

ZSHK-Richtlinien
Richtlinien für die Ausführung von Klempnerarbeiten an Dach und Fassade (Klempnerfachregeln)
Herausgeber: Zentralverband Sanitär Heizung Klima

ZVDH-Fachregel
Fachregel für Dächer mit Abdichtungen - Flachdachrichtlinien
Herausgeber: Zentralverband des Deutschen Dachdeckerhandwerks e.V.

ZVDH-Fachregel
Fachregel für Metallarbeiten im Dachdeckerhandwerk
Herausgeber: Zentralverband des Deutschen Dachdeckerhandwerks e.V.

VdS 2021
Brandschutz bei Bauarbeiten; Merkblatt zur Schadenverhütung
Herausgeber: VdS Schadenverhütung, Köln

Für die Anforderungen an Aluminium gelten DIN EN 573 sowie die DIN EN 755-1.
Bleche sind in der Legierung AlMg 3 anzubieten.

Weiterhin gelten sämtliche europäischen und nationalen Vorschriften, Merkblätter, Stoff- und Prüfnormen usw. jeweils in ihrer aktuellen Fassung sowie die Herstellerverarbeitungsangaben, Zulassungen und Empfehlungen der jeweiligen Fachverbände.

## 3221 WDVS mit Klinkerriemchen
Datum: 07.12.2023

### Titel 1 WDVS mit Klinkerriemchen EG- 3. OG RIEGEL

#### Bereich 1.1 Vorbereitende Arbeiten (RIEGEL)

**1.1.10 Fassadenplanung Riegel**
*** Pauschalposition
Liefern einer Fassadenplanung für die WDV-Fassade mit
Klinkerriemchen belegt.
Diese ist auch im Vorfeld mit dem AG abzustimmen
(z. B. Anordnung der Klinkeriemchen in den Sturzbereichen,
Fugenbreite, Verband, Feldbegrenzungsfugen,
Windlastberechnung, Dübelauslegung etc.).
Die Freigabe erfolgt dann durch den AG bzw. Architekten.

Hinweis:
Die senkrechten Dehnungsfugen sind auszuweisen und anzulegen.
Fehlstellen Negativ und Positiv sind für notwendige Ausgleich auszuweisen.
Die Sturz- und Brüstungsbereiche sind auszumitteln und vor Beginn
der Arbeiten am Objekt abzuschnüren, um Rohbautoleranzen
auszugleichen.
Menge: 1,000 psch

**1.1.20 Besonderer Schutz Bauelemente**
Besonderer Schutz von Fenstern, Türen und Fassaden durch
abkleben mit Folie einschl. Liefern, deren Beseitigung und
Entsorgung nach Beendigung der Arbeiten. Die Wahl des
Klebebandes ist mit dem Fensterbauer abzustimmen.
Menge: 750,000 m2

**1.1.30 Untergrund reinigen, Verschmutzung entfernen**
Reinigung von groben Verschmutzungen von anderen
Unternehmen, als Untergrundvorbereitung für das WDVS,
auf Anweisung der örtlichen Bauleitung, auf Nachweis.

Die Untergrundvorbehandlung (Reinigen in Form von Abfegen bzw.
Abbürsten des Untergrundes zur Entfernung von losen und halblosen
Verunreinigungen.
Schalölrückstände sind ebenfalls zu entfernen.
Menge: 1740,000 m2

**1.1.40 Grundierungen mit Tiefengrund**
Liefern und aufbringen einer Tiefengrundierung aus
lösemittelfreier Kunstharzdispersion passend zum
System (Plattenkleber).

Fabrikat: '..........................................' vom Bieter einzutragen

Untergründe: Stb, MW
Menge: 1,000 m2

**1.1.50 Unebenheit Wand PII, d=5-10mm über Rohbautoleranz**
Unebenheiten auf Wand, außen, ausgleichen mit
Putzmörtel P II nach DIN 18550, Dicke über 5 bis 10 mm, Untergrund
Stahlbeton, einschl. Haftbrücke mineralisch,
kunststoffvergütet.
Einzelne, nicht-zusammenhängende Teilflächen.
Ausführung erfolgt nur, wenn vorhandene Unebenheiten
nicht mit dem Klebemörtel des WDVS ausgeglichen werden
können.
Die Freigabe erfolgt durch die örtlichen Bauleitung.
Menge: 350,000 m2

**1.1.60 Unebenheit Wand PII, d=11-15mm über Rohbautoleranz**
Unebenheiten auf Wand, außen, ausgleichen mit
Putzmörtel P II, Dicke 11 bis 15 mm, Untergrund
Stahlbeton, einschl. Haftbrücke mineralisch,
kunststoffvergütet.
Einzelne, nicht-zusammenhängende Teilflächen.
Ausführung erfolgt nur, wenn vorhandene Unebenheiten
nicht mit dem Klebemörtel des WDVS ausgeglichen werden
können.
Die Freigabe erfolgt durch die örtlichen Bauleitung.
Menge: 175,000 m2

#### Bereich 1.2 Dämmarbeiten (RIEGEL)

**1.2.10 Wärmedämmung, EPS-Sockeldämmplatte, WLG 032, d= 60 mm, H= 30,0 cm (über OKG)**
Wärmedämmplatten aus EPS-Sockeldämmplatten,
Außenwand mit mineralischem Oberputz geklebt und
gedübelt einschl. Armierung herstellen als komplette Leistung.
liefern und einbauen.

Sockelhöhe:
- mind. 30,0 cm (über OK Gelände gem. DIN 18533 bzw. OKFB)
- ca. 40,0 bis 45,0 cm (Gesamthöhe)

bestehend aus:
- EPS-Sockeldämmplatte EPS-Sockel 032 WAP zh,
  tf nach DIN EN 13164,
- Baustoffklasse B1, schwer entflammbar
- Strömungswiderstand min. AF r > 5 kPa*s/m²;
- geklebt, hoch feuchtigkeitsbeständig
- planeben und dichtgestoßen, lückenlos gem. DIN 18516-1
  mit mineralischem Werktrockenmörtel vollflächig im
  Punkt-Wulst Verfahren verkleben
- Unebenheiten mit Schleifbrett abzuschleifen
- Putzgrund: Stb, MW

Dämmstärke: d= 60 mm
Wärmeleitfähigkeit der Dämmplatten: 0,032 W/mK
Wärmeleitstufe: WLS 032

Fabrikat: '..........................................' vom Bieter einzutragen

Einbauort: UG-EG gem. Fassadenansicht
Menge: 128,000 m2

**1.2.20 Feuchtigkeitssperre Sockel**
Abdichtung der Klinkerriemchenfassade im Sockelbereich
als Feuchtigkeitsschutzbeschichtung der Oberfläche mit
geignetem Material. Oberen Anschluss sauber abkleben.

Ausführungshöhe ca. 40 bis 45 cm
Menge: 128,000 m2

**1.2.30 WDVS, Dämm. MiWo, WLG 035, d=180 mm, Armierung**
*** Bezugsbeschreibung
Mineralwolle, Außenwand mit mineralischem Oberputz geklebt
und gedübelt einschl. Armierung herstellen als komplette Leistung.
Die Ausführung ist auf den Belag mit Klinkerrimchen auszulegen.

An Fenster- und Türecken sind zusätzliche Armierungsgewebestreifen
diagonal zu den Ecken einzubauen.
Das schlagregendichte Abdichten von diversen Anschlussfugen mit
langsam expandierendem Fugendichtband aus vollimprägniertem
Weichschaumstoff ist in diese Position mit einzurechnen. Dies betrifft u. a.
die Anschlüsse an Fenster, Türen, Lüftungsöffnungen und deren
Einbauteile,
Im Bereich des Dämmstoffes mit Fugendichtungsband 3D - 15 / 3 - 9 mm
Alle Putzschichten sind mit einem Kellenschnitt von den Ein-/ Anbauteilen
zu trennen!

Dämmplatten bestehend aus:
- Dämmplatten aus Mineralwolle nach DIN EN 13162
- Baustoffklasse A1, nichtbrennbar
- Schmelzpunkt >1000°nach DIN EN 13501 und DIN 4102
- geklebt, diffusionsoffen, wasserabweisend
- planeben und dichtgestoßen, lückenlos gem. DIN 18516-1
  mit mineralischem Werktrockenmörtel vollflächig im
  Punkt-Wulst-Verfahren verkleben
- Evtl. offene Fugen sind auszustopfen
- Fugen bis 5mm dürfen ausgeschäumt werden
  (geeigneter und zugelassener Schaum)

Einschließlich Anarbeiten des WDVS und Einfassen mit
Dichtungsbändern an Einbauteile / Durchdringungen wie
z. B.:
- Flachdach-Notabläufe
- Konsolen der Fenstergeländer
- Schalldämmlüfter/Laibungslüfter
- Löschwassereinspeisung
- Aussensteckdose

Fassadenhöhe:
- ab ca. 0,30 m über OK Gelände
- bis ca. 19,40 m über OK Gelände

Untergrund:  Mauerwerk, Beton
Dämmstärke: d= 180 mm
Wärmeleitfähigkeit der Dämmplatten: 0,035 W/mK

Fabrikat/System '..........................................' vom Bieter einzutragen

Einbauort: EG-DG, gem. Fassadenansicht
Menge: 420,000 m2

**1.2.40 WDVS, Dämm. MiWo, WLG 035, d=80 mm, Armierung**
*** wie Position 1.2.30
Dämmstärke: d= 80 mm
Menge: 20,000 m2

**1.2.50 WDVS, Dämm. MiWo, WLG 035, d=100 mm, Armierung**
*** wie Position 1.2.30
Dämmstärke: d= 100 mm
Menge: 40,000 m2

**1.2.60 WDVS, Dämm. MiWo, WLG 035, d=120 mm, Armierung**
*** wie Position 1.2.30
Dämmstärke: d= 120 mm
Menge: 98,000 m2

**1.2.70 WDVS, Dämm. MiWo, WLG 035, d=140 mm, Armierung**
*** wie Position 1.2.30
Dämmstärke: d= 140 mm
Menge: 450,000 m2

**1.2.80 WDVS, Dämm. MiWo, WLG 035, d=160 mm, Armierung**
*** wie Position 1.2.30
Dämmstärke: d= 160 mm
Menge: 277,000 m2

**1.2.90 WDVS, Dämm. MiWo, WLG 035, d=220 mm, Armierung**
*** wie Position 1.2.30
Dämmstärke: d= 220 mm

Einbauort: Gesimsband
Menge: 188,000 m2

**1.2.100 WDVS, Dämm. MiWo, WLG 035, d=260 mm, Armierung**
*** wie Position 1.2.30
Dämmstärke: d= 260 mm

Einbauort: Gesimsband
Menge: 122,000 m2

**1.2.110 Zulage für das Einarbeiten Raffstorekästen**
Zulage für das integrieren der Raffstorekästen in die Dämmung.
Diese Position enthält alle dafür benötigten Arbeiten der Integration der Raffstorekästen in die Dämmung.

Abrechnung erfolgt pro m Raffstorekasten.

Siehe Detail: 230526_EIS2_5_AR_RIE_DT_FA_6210_P_0

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Menge: 265,000 m

**1.2.120 Feldbegrenzungsfuge 2 cm**
*** Bedarfsposition ohne GB
Herstellen der vertikalen Feldbegrenzungsfugen
im Bereich der Klinkerriemchen mit geeignetem
Material und Abstimmung mit dem AG nach
Herstellerrichtlinien und ABZ.
Menge: 1,000 m

**1.2.130 Anschlussfugen aussparen und verfugen**
Aussparen von Anschlussfugen an andere Bauteile
(Fenster, Türen etc.) beim Verlegen der keramischen
Fassadenbekleidungen, nach sauberem Auskratzen
bis auf die vorhandene Grundputzschicht. Verfugung
mit dauerelastischem PU-Fugendichtstoff einschließlich
Hinterfüllung und anschließender Besandung
nach Farbvorgabe Architekt.
Menge: 550,000 m

**1.2.140 Leibungen, t =200 mm**
Ausbilden der Fenster- bzw. Türleibungen.
eingespachtelter Gewebeeckwinkel im Übergang
zur Wandfläche, inkl. Anarbeitung an Durchdringungen für
Absturzeinrichtungen an den Fenstern.
Putzoberfläche Leibung wie Hauptfläche mit
Klinkerriemchen als Winkelriemchen ausgebildet bis
an die Fenster und  Türrahmen mit Fugendichtband für
Riemchenanschlüsse !!

Hinweis: die Anarbeitung an die Halterungen
der bodentiefen Fenster ist  hier mit einzurechnen;
auch hier ist ein  Fugendichtband vorzusehen

Leibungstiefe: ca. 200 mm
Ausführungsort: alle Leibungen von Fenstern und  Türen
Menge: 550,000 m

**1.2.150 Sohlbankdämmung, t= 20 cm**
Sohlbankdämmung mit ca. 5 % Gefälle als Auflager
für die Außenfensterbänke herstellen.

Tiefe: ca. 20 cm

Ausführungsort: an allen Lochfenstern mit Fensterbrüstung
und an allen bodentiefen Fenstern die  NICHT auf einen
Balkon oder eine Terrasse anschließen.
Menge: 270,000 m

**1.2.160 Zweite Dichtungsebene unter Außenfensterbank**
Herstellen einer zweiten Dichtebene mittels eines
selbstklebendem, flexiblem Armierungsgewebe
(Maschenweite: 4 x 4 mm, Breite: 250 mm) sowie
mit mineralischer Dichtungsschlämme auf Zementbasis
nach Systemherstellervorgabe.
Dichtungsebene seitlich hinter Führungsschiene in
Laibung hochführen.

Fabrikat: StoGuard Mesh + StoFlexyl o.glw.

Fabrikat/Produkt '..........................................' vom Bieter einzutragen
Menge: 270,000 m

**1.2.170 Zulage für Anarbeiten an bauseitige Einbauten im WDVS**
Zulage zum vorbeschriebenem WDVS für das
Anarbeiten an bauseitige Einbauten wie z.B. Schlüsseltresore,
Revisionsöffnungen, Klingelanlagen, Leuchten, Fallrohre etc.

Einzelabmessungen bis ca. 40 x 40 cm
Menge: 50,000 Stk

**1.2.180 Zulage für Anarbeiten an bauseitige Durchdringungen im WDVS**
Zulage zum vorbeschriebenem WDVS für das nachträgliche
Anarbeiten an bauseitige Durchdringungen wie z.B.
Kabel sowie sonstige Bauteile etc.

Einzelabmessungen bis ca. 20 x 20 cm
Menge: 40,000 Stk

**1.2.190 Montagezylinder für Fallrohrbefestigung**
Befestigungsmittel Montagezylinder für
wärmebrückenfreie Fallrohrbefestigung, Blitzschutz,
o.ä. einbauen.
Dämmplatten einfräsen und Befestigungsmittel aus
PUR Hartschaum.

WLG 050
Duchmesser: 125 mm
Dämmplattendicke: 60 - 220 mm
Montagezylinder mit systemzugehörigem WDVS-Klebermörtel
ansetzen
Menge: 50,000 St

**1.2.200 Zulage Wintereinstellung Kleber, Armierung**
*** Pauschalposition
*** Bedarfsposition ohne GB
Als Zulage für die Ausführung des WDVS für die
Ausführung des Klebers und der Armierungsmasse als
systemzugehörige Spezialmaterialien, die noch bis +1
Grad Celsius und unabhängig von der Luftfeuchtigkeit
verarbeitbar sind.
Abrechnung dieser Position als pauschale Zulage für das
Wärmedämm-Verbundsystems dieses Titels, jedoch nur,
wenn die Witterungsbedingungen den Einsatz erforderlich
machen sowie auf gesonderte Anordnung des Bauherren.
Menge: 1,000 Psch

**1.2.210 Fugendichtband**
*** Bedarfsposition ohne GB
Einseitig klebendes, vor komprimiertes Fugendichtband als
Quellband für Fugen bis ca. 3,0 cm Breite gemäß
Erfordernissen und Detailplanung liefern und einbauen.
Menge: 1,000 m

#### Bereich 1.3 Klinkerriemchen (RIEGEL)

**1.3.10 Lieferung Klinkerriemchen**
*** Pauschalposition
Lieferung der Klinkerriemchen auf die Baustelle bestehend aus allen erforderlichen Formaten und Formen.

KLINKERRIEMCHEN Feldhaus Wasseraufnahme=<3%

| Bezeichnung | Format in mm | Farbe | Art | Menge |
| --- | --- | --- | --- | --- |
|  |  |  | VascuTerracotta |  |
| Klinker-Riemchen | 240x14x71 | R731 | Oxana | 480,24 m² |
| Klinker-Riemchen | 240x14x71 | R767 | locata | 1120,56 m² |
| Klinker Köpfe | 115x14x71 | R731 | Oxana | 41,76 m² |
| Klinker Köpfe | 115x14x71 | R767 | locata | 97,44 m² |
| Winkelriemchen | 240+115x14x71 | W731 | Oxana | 530,1 m |
| Winkelriemchen | 240+115x14x71 | W767 | locata | 1236,9 m |
| Läuferwinkel | 240x14x71+71 | W731 | Oxana | 960 Stk |
| Läuferwinkel | 240x14x71+71 | W767 | locata | 2240 Stk |
Menge: 1,000 psch

**1.3.20 Sparverblendung, Riemchen auf WDVS, 14 mm**
Sparverblendung (Riemchen) der Außenwand,
auf Wärmedämmverbundsystem geklebt,
inkl. Verfugung und Kantenausbildung und
Fläche nach ca. 7 Tagen mit einem handelsüblichen
Steinreiniger reinigen.
Der Transport auf der Baustelle zum Einbauort ist hier
mit zu berücksichtigen und einzukalkulieren.

Untergrund: WDVS
Verband: wilder Verband
Mörtelgruppe: NM II (DIN V 18580)
Mörtelklasse: M 2,5 (EN 998-2)
Verlegeart: Läuferverband
Menge: 1740,000 m²

**1.3.30 Verlegung Eckwinkel Riemchen Systemhersteller**
Eckwinkel, Verlegung und Verfugung, passend zum
Klinkerriehmchen an Stürzen, Leibungen,
aufsteigenden Gebäudeecken etc. auf vorbereiteten
Untergrund im Verlegemörtel einbetten.

Fläche nach ca. 7 Tagen mit einem handelsüblichen
Steinreiniger reinigen.

Einbauort: Türen Fenster und Gebäudekanten
Menge: 1770,000 m
- 1770, Leistungsbereiche: 023
Leistungsbereiche: 023

**1.3.40 Verlegung Läuferwinkel Riemchen Systemhersteller**
Läuferwinkel, Verlegung und Verfugung, passend zum
Klinkerriehmchen an horizontalen Gebäudekanten etc.
auf vorbereiteten Untergrund im Verlegemörtel einbetten.

Fläche nach ca. 7 Tagen mit einem handelsüblichen
Steinreiniger reinigen.

Detail: 240118_EIS2_5_AR_GES_DT_DA_6101_P_2
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Einbauort: Attika 3.OG und 2.OG, Riegel
Menge: 800,000 m
- 800, Leistungsbereiche: 023
Leistungsbereiche: 023

#### Bereich 1.4 Klempnerarbeiten (RIEGEL)

**1.4.10 Fensterblechabdeckung, Aluminium 2,5 mm, pulverbeschichtet**
Außenfensterbank aus Aluminiumblech 2,5 mm
inkl. aller Anschlüsse, Falze, Ausschnitte und
Abkantungen sowie elastische Verfugung an Fenster
und Mauerwerk in verschiedenen Einzellängen als
Komplettleistung herstellen und einbauen.
Breite:  bis 200 mm
Zuschnitt:  bis 300 mm
Material:  2,5 mm Aluminiumblech
Kantungen:  3
Oberfläche:  pulverbeschichtet, Farbton nach
Farbkonzept des Architekten bzw. Angabe des AG
Befestigung:  auf Dämmung des WDVS geklebt und
im Fenster eingehangen
Menge: 265,000 m

#### Bereich 1.5 Attika (RIEGEL)

**1.5.10 Wärmedämmung, EPS-Attikadämmung, WLG 032, d= 180 mm, H= 65,0 cm (über OKG)**
Wärmedämmplatten aus EPS-Sockeldämmplatten,
Außenwand mit mineralischem Oberputz geklebt und
gedübelt einschl. Armierung herstellen als komplette Leistung.
liefern und einbauen.

Sockelhöhe:
- mind. 50,0 cm (über OKFB)
- ca. 50,0 bis 65,0 cm (Gesamthöhe)

bestehend aus:
- EPS-Sockeldämmplatte EPS-Sockel 032 WAP zh,
  tf nach DIN EN 13164,
- Baustoffklasse B1, schwer entflammbar
- Strömungswiderstand min. AF r > 5 kPa*s/m²;
- geklebt, hoch feuchtigkeitsbeständig
- planeben und dichtgestoßen, lückenlos gem. DIN 18516-1
  mit mineralischem Werktrockenmörtel vollflächig im
  Punkt-Wulst Verfahren verkleben
- Unebenheiten mit Schleifbrett abzuschleifen
- Putzgrund: Stb, MW

Dämmstärke: d= 180 mm
Wärmeleitfähigkeit der Dämmplatten: 0,032 W/mK
Wärmeleitstufe: WLS 032

Fabrikat: Sto PS30SE 032 o. glw.

Fabrikat: '..........................................' vom Bieter einzutragen

Einbauort: STG, Riegel innen und außen
Menge: 230,000 m2

**1.5.20 Feuchtigkeitssperre Sockel**
Abdichtung der Klinkerriemchenfassade im Sockelbereich
als Feuchtigkeitsschutzbeschichtung der Oberfläche mit
geignetem Material. Oberen Anschluss sauber abkleben.

Ausführungshöhe ca. 40 bis 45 cm
Menge: 230,000 m2

**1.5.30 Mineralischer Oberputz - neutral Struktur: (Kratz-, Rillenputz) Korngröße: ' ' mm (1,5; 2,0; 3,0; 5,0; 6,0; 8,0) Bauteil: ' ' Farbton: ' ' nach StoColor System (begrenzte Farbtonauswahl, Hellbezugswert > 20%) Produkt: *StoMiral**
Mineralischer Oberputz nach EN 998-1 - neutral, vergütet,
manuell und maschinell verarbeitbar, auf alle mineralischen
Untergründe als Schlussbeschichtung liefern, auftragen
und strukturieren.

Produkteigenschaften:
Sehr hoch CO2- und wasserdampfdurchlässig,
witterungsbeständig, hydrophobiert.

Getönt:
Mit einem farbtonegalisierenden Beschichtungsaufbau
versehen gemäß separater Position.

Höhe: ca. 32 cm
Struktur: Kratzputz
Korngröße: 2,0 mm

Produkt: '..........................................' vom Bieter einzutragen

Bauteil:  STG, Attika, Innen, Riegel
Menge: 130,000 m2

**1.5.40 Beschichtung außen, Silikonharzfarbe**
Beschichtung 2- fach auf Oberputz im Außenbereich
mit Silikatfarbe bis zur vollständigen Deckung, einschl.
Leibung und anarbeiten an Einbauten.
Untergrund: mineralischer Oberputz
 als Dünnschicht-Leichtputz Kratzputz,  Körnung 2- 3 mm, weiß

Glanzgrad:  stumpfmatt
Farbtöne:  hell getönt, siehe Farbkonzept
Ausführungsort:  STG, Riegel
Menge: 130,000 m2

#### Bereich 1.6 Sonstiges (RIEGEL)

**1.6.10 Nachträgliches schließen Gerüstankerlöcher**
Nachträgliches Schließen der Gerüstankerlöcher im
gewählten System einschl. Endbeschichtung.
Ausführung abschnittsweise im Zuge des
Abrüstens durch den bauseitigen Gerüstbauer.
Abrechenbar ist die vertikale Ansichtsfläche des
Wärmedämm-Verbundsystemes.
Menge: 1740,000 m2

### Titel 2 WDVS mit Klinkerriemchen EG- 10.OG Tower

#### Bereich 2.1 Vorbereitende Arbeiten (TOWER)

**2.1.10 Fassadenplanung Tower**
*** Pauschalposition
Liefern einer Fassadenplanung für die WDV-Fassade mit
Klinkerriemchen belegt.
Diese ist auch im Vorfeld mit dem AG abzustimmen
(z. B. Anordnung der Klinkeriemchen in den Sturzbereichen,
Fugenbreite, Verband, Feldbegrenzungsfugen,
Windlastberechnung, Dübelauslegung etc.).
Die Freigabe erfolgt dann durch den AG bzw. Architekten.

Hinweis:
Die senkrechten Dehnungsfugen sind auszuweisen und anzulegen.
Fehlstellen Negativ und Positiv sind für notwendige Ausgleich auszuweisen.
Die Sturz- und Brüstungsbereiche sind auszumitteln und vor Beginn
der Arbeiten am Objekt abzuschnüren, um Rohbautoleranzen
auszugleichen.
Menge: 1,000 psch

**2.1.20 Besonderer Schutz Bauelemente**
Besonderer Schutz von Fenstern, Türen und Fassaden durch
abkleben mit Folie einschl. Liefern, deren Beseitigung und
Entsorgung nach Beendigung der Arbeiten. Die Wahl des
Klebebandes ist mit dem Fensterbauer abzusimmen.
Menge: 855,000 m2

**2.1.30 Untergrund reinigen, Verschmutzung entfernen**
Reinigung von groben Verschmutzungen von anderen
Unternehmen, als Untergrundvorbereitung für das WDVS,
auf Anweisung der örtlichen Bauleitung, auf Nachweis.

Die Untergrundvorbehandlung (Reinigen in Form von Abfegen bzw.
Abbürsten des Untergrundes zur Entfernung von losen und halblosen
Verunreinigungen.
Schalölrückstände sind ebenfalls zu entfernen.
Menge: 2610,000 m2

**2.1.40 Grundierungen mit Tiefengrund**
Liefern und aufbringen einer Tiefengrundierung aus
lösemittelfreier Kunstharzdispersion passend zum
System (Plattenkleber).

Fabrikat: '..........................................' vom Bieter einzutragen

Untergründe: Stb, MW
Menge: 1,000 m2

**2.1.50 Unebenheit Wand PII, d=5-10mm über Rohbautoleranz**
Unebenheiten auf Wand, außen, ausgleichen mit
Putzmörtel P II nach DIN 18550, Dicke über 5 bis 10 mm, Untergrund
Stahlbeton, einschl. Haftbrücke mineralisch,
kunststoffvergütet.
Einzelne, nicht-zusammenhängende Teilflächen.
Ausführung erfolgt nur, wenn vorhandene Unebenheiten
nicht mit dem Klebemörtel des WDVS ausgeglichen werden
können.
Die Freigabe erfolgt durch die örtlichen Bauleitung.
Menge: 530,000 m2

**2.1.60 Unebenheit Wand PII, d=11-15mm über Rohbautoleranz**
Unebenheiten auf Wand, außen, ausgleichen mit
Putzmörtel P II, Dicke 11 bis 15 mm, Untergrund
Stahlbeton, einschl. Haftbrücke mineralisch,
kunststoffvergütet.
Einzelne, nicht-zusammenhängende Teilflächen.
Ausführung erfolgt nur, wenn vorhandene Unebenheiten
nicht mit dem Klebemörtel des WDVS ausgeglichen werden
können.
Die Freigabe erfolgt durch die örtlichen Bauleitung.
Menge: 261,000 m2

#### Bereich 2.2 Dämmarbeiten (Tower)

**2.2.10 Wärmedämmung, EPS-Sockeldämmplatte, WLG 032, d= 60 mm, H= 30,0 cm (über OKG)**
Wärmedämmplatten aus EPS-Sockeldämmplatten,
Außenwand mit mineralischem Oberputz geklebt und
gedübelt einschl. Armierung herstellen als komplette Leistung.
liefern und einbauen.

Sockelhöhe:
- mind. 30,0 cm (über OK Gelände gem. DIN 18533 bzw. OKFB)
- ca. 40,0 bis 45,0 cm (Gesamthöhe)

bestehend aus:
- EPS-Sockeldämmplatte EPS-Sockel 032 WAP zh,
  tf nach DIN EN 13164,
- Baustoffklasse B1, schwer entflammbar
- Strömungswiderstand min. AF r > 5 kPa*s/m²;
- geklebt, hoch feuchtigkeitsbeständig
- planeben und dichtgestoßen, lückenlos gem. DIN 18516-1
  mit mineralischem Werktrockenmörtel vollflächig im
  Punkt-WulstVerfahren verkleben
- Unebenheiten mit Schleifbrett abzuschleifen
- Putzgrund: Stb, MW

Dämmstärke: d= 60 mm
Wärmeleitfähigkeit der Dämmplatten: 0,032 W/mK
Wärmeleitstufe: WLS 032

Fabrikat: '..........................................' vom Bieter einzutragen

Einbauort: UG-EG gem. Fassadenansicht
Menge: 10,000 m2

**2.2.20 Feuchtigkeitssperre Sockel**
Abdichtung der Klinkerriemchenfassade im Sockelbereich
als Feuchtigkeitsschutzbeschichtung der Oberfläche mit
geignetem Material. Oberen Anschluss sauber abkleben.

Ausführungshöhe ca. 40 bis 45 cm
Menge: 10,000 m2

**2.2.30 WDVS, Dämm. MiWo, WLG 035, d=180 mm, Armierung**
*** Bezugsbeschreibung
Mineralwolle, Außenwand mit mineralischem Oberputz geklebt
und gedübelt einschl. Armierung herstellen als komplette Leistung.
Die Ausführung ist auf den Belag mit Klinkerrimchen auszulegen.

An Fenster- und Türecken sind zusätzliche Armierungsgewebestreifen
diagonal zu den Ecken einzubauen.
Das schlagregendichte Abdichten von diversen Anschlussfugen mit
langsam expandierendem Fugendichtband aus vollimprägniertem
Weichschaumstoff ist in diese Position mit einzurechnen. Dies betrifft u. a.
die Anschlüsse an Fenster, Türen, Lüftungsöffnungen und deren
Einbauteile,
Im Bereich des Dämmstoffes mit Fugendichtungsband 3D - 15 / 3 - 9 mm
Alle Putzschichten sind mit einem Kellenschnitt von den Ein-/ Anbauteilen
zu trennen!

Dämmplatten bestehend aus:
- Dämmplatten aus Mineralwolle nach DIN EN 13162
- Baustoffklasse A1, nichtbrennbar
- Schmelzpunkt >1000°nach DIN EN 13501 und DIN 4102
- geklebt, diffusionsoffen, wasserabweisend
- planeben und dichtgestoßen, lückenlos gem. DIN 18516-1
  mit mineralischem Werktrockenmörtel vollflächig im
  Punkt-Wulst-Verfahren verkleben
- Evtl. offene Fugen sind auszustopfen
- Fugen bis 5mm dürfen ausgeschäumt werden
  (geeigneter und zugelassener Schaum)

Einschließlich Anarbeiten des WDVS und Einfassen mit
Dichtungsbändern an Einbauteile / Durchdringungen wie
z. B.:
- Flachdach-Notabläufe
- Konsolen der Fenstergeländer
- Schalldämmlüfter/Laibungslüfter
- Löschwassereinspeisung
- Aussensteckdose

Fassadenhöhe:
- ab ca. 0,30 m über OK Gelände
- bis ca. 19,40 m über OK Gelände

Untergrund:  Mauerwerk, Beton
Dämmstärke: d= 180 mm
Wärmeleitfähigkeit der Dämmplatten: 0,035 W/mK

Fabrikat/System '..........................................' vom Bieter einzutragen

Einbauort: EG-DG, gem. Fassadenansicht
Menge: 1150,000 m2

**2.2.40 WDVS, Dämm. MiWo, WLG 035, d=60 mm, Armierung**
*** wie Position 2.2.30
Dämmstärke: d= 60 mm
Menge: 10,000 m2

**2.2.50 WDVS, Dämm. MiWo, WLG 035, d=120 mm, Armierung**
*** wie Position 2.2.30
Dämmstärke: d= 120 mm
Menge: 280,000 m2

**2.2.60 WDVS, Dämm. MiWo, WLG 035, d=140 mm, Armierung**
*** wie Position 2.2.30
Dämmstärke: d= 140 mm
Menge: 542,000 m2

**2.2.70 WDVS, Dämm. MiWo, WLG 035, d=160 mm, Armierung**
*** wie Position 2.2.30
Dämmstärke: d= 160 mm
Menge: 400,000 m2

**2.2.80 WDVS, Dämm. MiWo, WLG 035, d=220 mm, Armierung**
*** wie Position 2.2.30
Dämmstärke: d= 220 mm

Einbauort: Gesimsband
Menge: 125,000 m2

**2.2.90 WDVS, Dämm. MiWo, WLG 035, d=260 mm, Armierung**
*** wie Position 2.2.30
Dämmstärke: d= 260 mm

Einbauort: Gesimsband
Menge: 105,000 m2

**2.2.100 Zulage für das Einarbeiten Raffstorekästen**
Zulage für das integrieren der Raffstorekästen in die Dämmung.
Diese Position enthält alle dafür benötigten Arbeiten der Integration der Raffstorekästen in die Dämmung.

Abrechnung erfolgt pro m Raffstorekasten.

Siehe Detail: 230526_EIS2_5_AR_RIE_DT_FA_6210_P_0

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Menge: 374,000 m

**2.2.110 Zulage WDVS auf Rundung aufbringen**
Zulage Herstellung des WDVS auf rundem Untergrund im
Bereich der Gebäudekanten.

Gesamtlänge: ca. 35 m
Radius: ca. 1,10 m

Einbauort: Nord und Südseite, Tower, Gebäudeecke
Menge: 140,000 m2

**2.2.120 Feldbegrenzungsfuge 2 cm**
*** Bedarfsposition ohne GB
Herstellen der vertikalen Feldbegrenzungsfugen
im Bereich der Klinkerriemchen mit geeignetem
Material und Abstimmung mit dem AG nach
Herstellerrichtlinien und ABZ.
Menge: 300,000 m

**2.2.130 Anschlussfugen aussparen und verfugen**
Aussparen von Anschlussfugen an andere Bauteile
(Fenster, Türen etc.) beim Verlegen der keramischen
Fassadenbekleidungen, nach sauberem Auskratzen
bis auf die vorhandene Grundputzschicht. Verfugung
mit dauerelastischem PU-Fugendichtstoff einschließlich
Hinterfüllung und anschließender Besandung
nach Farbvorgabe Architekt.
Menge: 1100,000 m

**2.2.140 Leibungen, t =200 mm**
Ausbilden der Fenster- bzw. Türleibungen.
eingespachtelter Gewebeeckwinkel im Übergang
zur Wandfläche, inkl. Anarbeitung an Durchdringungen für
Absturzeinrichtungen an den Fenstern.
Putzoberfläche Leibung wie Hauptfläche mit
Klinkerriemchen als Winkelriemchen ausgebildet bis
an die Fenster und  Türrahmen mit Fugendichtband für
Riemchenanschlüsse !!

Hinweis: die Anarbeitung an die Halterungen
der bodentiefen Fenster ist  hier mit einzurechnen;
auch hier ist ein  Fugendichtband vorzusehen

Leibungstiefe: ca. 200 mm
Ausführungsort: alle Leibungen von Fenstern und  Türen
Menge: 1100,000 m

**2.2.150 Sohlbankdämmung, t= 20 cm**
Sohlbankdämmung mit ca. 5 % Gefälle als Auflager
für die Außenfensterbänke herstellen.

Tiefe: ca. 20 cm

Ausführungsort: an allen Lochfenstern mit Fensterbrüstung
und an allen bodentiefen Fenstern die  NICHT auf einen
Balkon oder eine Terrasse anschließen.
Menge: 275,000 m

**2.2.160 Zweite Dichtungsebene unter Außenfensterbank**
Herstellen einer zweiten Dichtebene mittels eines
selbstklebendem, flexiblem Armierungsgewebe
(Maschenweite: 4 x 4 mm, Breite: 250 mm) sowie
mit mineralischer Dichtungsschlämme auf Zementbasis
nach Systemherstellervorgabe.
Dichtungsebene seitlich hinter Führungsschiene in
Laibung hochführen.

Fabrikat: StoGuard Mesh + StoFlexyl o.glw.

Fabrikat/Produkt '..........................................' vom Bieter einzutragen
Menge: 275,000 m

**2.2.170 Zulage für Anarbeiten an bauseitige Einbauten im WDVS**
Zulage zum vorbeschriebenem WDVS für das
Anarbeiten an bauseitige Einbauten wie z.B. Schlüsseltresore,
Revisionsöffnungen, Klingelanlagen, Leuchten, Fallrohre etc.

Einzelabmessungen bis ca. 40 x 40 cm
Menge: 60,000 Stk

**2.2.180 Zulage für Anarbeiten an bauseitige Durchdringungen im WDVS**
Zulage zum vorbeschriebenem WDVS für das nachträgliche
Anarbeiten an bauseitige Durchdringungen wie z.B.
Kabel sowie sonstige Bauteile etc.

Einzelabmessungen bis ca. 20 x 20 cm
Menge: 30,000 Stk

**2.2.190 Montagezylinder für Fallrohrbefestigung**
Befestigungsmittel Montagezylinder für
wärmebrückenfreie Fallrohrbefestigung, Blitzschutz,
o.ä. einbauen.
Dämmplatten einfräsen und Befestigungsmittel aus
PUR Hartschaum.

WLG 050
Duchmesser: 125 mm
Dämmplattendicke: 60 - 220 mm
Montagezylinder mit systemzugehörigem WDVS-Klebermörtel
ansetzen
Menge: 80,000 St

**2.2.200 Zulage Wintereinstellung Kleber, Armierung**
*** Pauschalposition
*** Bedarfsposition ohne GB
Als Zulage für die Ausführung des WDVS für die
Ausführung des Klebers und der Armierungsmasse als
systemzugehörige Spezialmaterialien, die noch bis +1
Grad Celsius und unabhängig von der Luftfeuchtigkeit
verarbeitbar sind.
Abrechnung dieser Position als pauschale Zulage für das
Wärmedämm-Verbundsystems dieses Titels, jedoch nur,
wenn die Witterungsbedingungen den Einsatz erforderlich
machen sowie auf gesonderte Anordnung des Bauherren.
Menge: 1,000 Psch

**2.2.210 Fugendichtband**
*** Bedarfsposition ohne GB
Einseitig klebendes, vor komprimiertes Fugendichtband als
Quellband für Fugen bis ca. 3,0 cm Breite gemäß
Erfordernissen und Detailplanung liefern und einbauen.
Menge: 1,000 m

#### Bereich 2.3 Klinkerriemchen (TOWER)

**2.3.10 Lieferung Klinkerriemchen**
*** Pauschalposition
Lieferung der Klinkerriemchen auf die Baustelle bestehend
aus allen erforderlichen Formaten und Formen.

KLINKERRIEMCHEN Feldhaus
Wasseraufnahme=<3%

| Bezeichnung | Format in mm | Farbe | Art | Menge |
| --- | --- | --- | --- | --- |
|  |  |  | VascuTerracotta |  |
| Klinker-Riemchen | 240x14x71 | R731 | Oxana | 630,66 m² |
| Klinker-Riemchen | 240x14x71 | R767 | locata | 1471,54 m² |
| Klinker Köpfe | 115x14x71 | R731 | Oxana | 54,84 m² |
| Klinker Köpfe | 115x14x71 | R767 | locata | 108,53 m² |
| Klinker/Winkelriemchen | 240+115x14x71 | W731 | oxana | 581,4 m |
| Klinker/Winkelriemchen | 240+115x14x71 | W767 | locata | 1356,6 m |
| Läuferwinkel | 240x14x71+71 | W731 | Oxana | 467,1 m |
| Läuferwinkel | 240x14x71+71 | W767 | locata | 1089,9 m |
| Akzentriemchen | 240x25x71 | R731 | oxana | 883 Stk |
| Akzentriemchen | 240x25x71 | R767 | locata | 2061 Stk |
| Akzentriemchen Köpfe | 115x25x71 | R731 | oxana | 154 Stk |
| Akzentriemchen Köpfe | 115x25x71 | R767 | locata | 358 Stk |
| Akzentwinkelriemchen | 240+115x25x71 | W731 | oxana | 228 Stk |
| Akzentwinkelriemchen | 240+115x25x71 | W767 | locata | 532 Stk |

.
Menge: 1,000 psch

**2.3.20 Sparverblendung, Riemchen auf WDVS, 14 mm**
*** Bezugsbeschreibung
Sparverblendung (Riemchen) der Außenwand,
auf Wärmedämmverbundsystem geklebt,
inkl. Verfugung und Kantenausbildung und
Fläche nach ca. 7 Tagen mit einem handelsüblichen
Steinreiniger reinigen.
Der Transport auf der Baustelle zum Einbauort ist hier
mit zu berücksichtigen und einzukalkulieren.

Untergrund: WDVS
Verband: wilder Verband
Mörtelgruppe: NM II (DIN V 18580)
Mörtelklasse: M 2,5 (EN 998-2)
Verlegeart: Läuferverband
Menge: 2300,000 m²

**2.3.30 Klinkerriemchen als Relief Typ 2, D 3,5 cm, Riemchen**
*** wie Position 2.3.20
Verlegeart: Rillenverband

Ausführung:
Riemchen als Rillenverband / Relief mit regelmäßigem
Versatz von Riemchenlagen gegenüber der Hauptfläche
um 14mm wie folgt: 1 Läuferschicht herausstehend,
(hier Steintiefe 25 mm). 3 - 4 Läuferschichten normal gemauert
(hier Steintiefe 11mm), siehe Architektenplan.

Gesamthöhe Relief: ca. 8 m

Einbauort: Tower  EG-1.OG
Menge: 310,000 m²

**2.3.40 Zulage Verlegung Klinkerriemchen auf Rundung aufbringen**
Zulage Verlegung der Klinkerriemchen auf
rundem Untergrund im Bereich der Gebäudekanten.

Radius: ca. 1,10 m

Einbauort: Nord und Südseite, Tower, Gebäudeecke
Menge: 140,000 m2

**2.3.50 Verlegung Eckwinkel Riemchen Systemhersteller**
Eckwinkel, Verlegung und Verfugung, passend zum
Klinkerriehmchen an Stürzen, Leibungen,
aufsteigenden Gebäudeecken etc. auf vorbereiteten
Untergrund im Verlegemörtel einbetten.

Fläche nach ca. 7 Tagen mit einem handelsüblichen
Steinreiniger reinigen.

Einbauort: Türen Fenster und Gebäudekanten
Menge: 1975,000 m
- 1975, Leistungsbereiche: 023
Leistungsbereiche: 023

**2.3.60 Verlegung Läuferwinkel Riemchen Systemhersteller**
Läuferwinkel, Verlegung und Verfugung, passend zum
Klinkerriehmchen an horizontalen Gebäudekanten etc.
auf vorbereiteten Untergrund im Verlegemörtel einbetten.

Fläche nach ca. 7 Tagen mit einem handelsüblichen
Steinreiniger reinigen.

Detail: 240118_EIS2_5_AR_GES_DT_DA_6101_P_2
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Einbauort: Attika Stg. und Gesim, Tower
Menge: 800,000 m
- 800, Leistungsbereiche: 023
Leistungsbereiche: 023

#### Bereich 2.4 Klempnerarbeiten (TOWER)

**2.4.10 Fensterblechabdeckung, Aluminium 2,5 mm, pulverbeschichtet**
Außenfensterbank aus Aluminiumblech 2,5 mm inkl.
aller Anschlüsse, Falze, Ausschnitte und Abkantungen
sowie elastische Verfugung an Fenster und Mauerwerk
in verschiedenen Einzellängen als Komplettleistung
herstellen und einbauen.
Breite:  ca. 200 mm
Zuschnitt:  ca. 300 mm
Material:  2,5 mm Aluminiumblech
Kantungen:  3
Oberfläche:  pulverbeschichtet, Farbton nach
Farbkonzept des Architekten bzw.  Angabe des AG
Befestigung:  auf Dämmung des WDVS geklebt und
 im Fenster eingehangen
Menge: 290,000 m

**2.4.20 Gesimsabdeck. Titanzink D 0,7mm Zuschnitt-B 200mm 3xgekantet**
Gesimsabdeckung aus legiertem Zink DIN EN 988
(Titanzink), Dicke 0,7 mm, Zuschnittbreite 200 mm, 3 x
gekantet, zusätzlich einseitig mit Tropfkante als Falz,
Untergrund WDVS, mit Gefälle.
Menge: 40,000 m

**2.4.30 ZUL. Eckausbildung Gesimsband**
Zulage zur Vorposition.
Eckausbildung der Gesimsabdeckung inkl. Herstellung des
erforderlichen Unterkonstruktion.

Fläche: ca. 0,3 m²
Schenkellänge: ca. 1,20 m
max. Tiefe: ca. 50 cm

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Grüne Fläche ist zu verblechen

Einbauort, Tower, zwischen 1. on 2.OG
Menge: 4,000 Stk

#### Bereich 2.5 Wanddurchlässe (TOWER)

**2.5.10 Kernbohrung in Mauerwerkswand, DN16cm, t=20cm**
Kernbohrung in der Wand d=20cm aus Mauerwerk
DN 160mm
Bohrkern lösen, in Container verbringen und entsorgen.
Einbauort:
Aussenwände Obergeschosse
Menge: 45,000 St

**2.5.20 Außenwand-Luftdurchlass mit Fassadenelement**
Passiver Außenwand-Luftdurchlass zur
Frischluftversorgung bei Abluftanlagen zur
kontrollierten Wohnungslüftung.
Komfort und erhöhter Schallschutz durch vier
sternförmige Schalldämpfer, Volumenstromblende und
waschbarem G2- Filter. Die Luftmenge ist bedarfsgerecht
durch die Volumenstromblende einstellbar. Erfüllt die
Vorgaben des DIBt, DIN 1946-6 und 18017-3. Innenteile
revisionierbar.

Aussenwanddicke ca. 41 cm
Durchflussvolumenstrom:
15 / 20 / 25 m³/h bei 8 Pa Druckdifferenz
10 / 13,5 / 18 m³/h bei 4 Pa Druckdifferenz
Einschließlich Fassadenelement für Wandabschluss /
Abschlusselement zur Integration der Anströmöffnung des
Rundkanals in das jeweilige WDVS der Klasse A1 oder A2
nach DIN EN 13501-1.
Dämmstärke des WDVS: 16 - 18cm
Die Ausführung erfolgt unterdämmt.
Einschließlich Distanzring und Innenblende.
Positionierung der Anströmöffnung in der Laibung.
Auf unterschiedliche Maße in der Höhe und der Breite
kürzbar.
Ohne Insektenschutzgitter.
Einbau nach Vorgaben des Herstellers.
Bauaufsichtliche Zulassung: Z.56.212-3628
Maße in mm (B x H x T):
Fassadenelement: 930 x 700 x 60
Kürzbar bis: 630 x 400
Anschlussdurchmesser für Rundkanal: 162
Freie Anströmfläche: 104 cm²
Einschließlich aller sonstigen erforderlichen
Komponenten.
Fabrikat, Typ: Fassadenelement LUNOtherm-S in
Kombination mit LUNOS ALD-SV oder gleichwertig.

Fabrikat, Typ: '..........................................' vom Bieter einzutragen
Menge: 45,000 St

#### Bereich 2.6 Attika (Tower)

**2.6.10 Wärmedämmung, EPS-Attikadämmung, WLG 032, d= 180 mm, H= 65,0 cm (über OKG)**
Wärmedämmplatten aus EPS-Sockeldämmplatten,
Außenwand mit mineralischem Oberputz geklebt und
gedübelt einschl. Armierung herstellen als komplette Leistung.
liefern und einbauen.

Sockelhöhe:
- mind. 50,0 cm (über OKFB)
- ca. 50,0 bis 65,0 cm (Gesamthöhe)

bestehend aus:
- EPS-Sockeldämmplatte EPS-Sockel 032 WAP zh,
  tf nach DIN EN 13164,
- Baustoffklasse B1, schwer entflammbar
- Strömungswiderstand min. AF r > 5 kPa*s/m²;
- geklebt, hoch feuchtigkeitsbeständig
- planeben und dichtgestoßen, lückenlos gem. DIN 18516-1
  mit mineralischem Werktrockenmörtel vollflächig im
  Punkt-Wulst Verfahren verkleben
- Unebenheiten mit Schleifbrett abzuschleifen
- Putzgrund: Stb, MW

Dämmstärke: d= 180 mm
Wärmeleitfähigkeit der Dämmplatten: 0,032 W/mK
Wärmeleitstufe: WLS 032

Fabrikat: Sto PS30SE 032 o. glw.

Fabrikat: '..........................................' vom Bieter einzutragen

Einbauort: STG, 10. OG, Tower innen und außen
Menge: 70,000 m2

**2.6.20 Feuchtigkeitssperre Sockel**
Abdichtung der Klinkerriemchenfassade im Sockelbereich
als Feuchtigkeitsschutzbeschichtung der Oberfläche mit
geignetem Material. Oberen Anschluss sauber abkleben.

Ausführungshöhe ca. 40 bis 45 cm
Menge: 70,000 m2

**2.6.30 Zulage WDVS auf Rundung aufbringen**
Zulage Herstellung des WDVS auf rundem Untergrund im
Bereich der Gebäudeinnenattika.

Radius: ca. 50 cm
Höhe: 65 cm

Einbauort: Tower, 10.OG, Attika innen
Menge: 4,000 Stk

**2.6.40 Mineralischer Oberputz**
Mineralischer Oberputz nach EN 998-1 - neutral, vergütet,
manuell und maschinell verarbeitbar, auf alle mineralischen
Untergründe als Schlussbeschichtung liefern, auftragen
und strukturieren.

Produkteigenschaften:
Sehr hoch CO2- und wasserdampfdurchlässig,
witterungsbeständig, hydrophobiert.

Getönt:
Mit einem farbtonegalisierenden Beschichtungsaufbau
versehen gemäß separater Position.

Höhe: ca. 65 cm
Struktur: Kratzputz
Korngröße: 2,0 mm

Produkt: '..........................................' vom Bieter einzutragen

Bauteil: STG Attika, Innen, Tower
Menge: 50,000 m2

**2.6.50 Beschichtung außen, Silikonharzfarbe**
Beschichtung 2- fach auf Oberputz im Außenbereich
mit Silikatfarbe bis zur vollständigen Deckung, einschl.
Leibung und anarbeiten an Einbauten.
Untergrund: mineralischer Oberputz
 als Dünnschicht-Leichtputz Kratzputz,  Körnung 2- 3 mm, weiß

Glanzgrad:  stumpfmatt
Farbtöne:  hell getönt, siehe Farbkonzept
Ausführungsort:  STG, Tower 10.OG, Innenbrüstung
Menge: 50,000 m2

#### Bereich 2.7 Loggien (TOWER)

**2.7.10 Deckendämmung MiWo, WLG 035, d=120 mm, Armierung, Putz**
Mineralwolle, Außendecke mit mineralischem Oberputz geklebt
und gedübelt einschl. Armierung herstellen als komplette Leistung.

Dämmplatten bestehend aus:
- Dämmplatten aus Mineralwolle nach DIN EN 13162
- Baustoffklasse A1, nichtbrennbar
- Schmelzpunkt >1000°nach DIN EN 13501 und DIN 4102
- geklebt, diffusionsoffen, wasserabweisend
- planeben und dichtgestoßen, lückenlos gem. DIN 18516-1
  mit mineralischem Werktrockenmörtel vollflächig im
  Punkt-Wulst-Verfahren verkleben
- Evtl. offene Fugen sind auszustopfen
- Fugen bis 5mm dürfen ausgeschäumt werden
  (geeigneter und zugelassener Schaum)

Einschließlich Anarbeiten des WDVS und Einfassen mit
Dichtungsbändern an Einbauteile / Durchdringungen wie
z. B.:
- Entwässerungen
- Aussensteckdose

Untergrund: Betondeckenunterseite
Dämmstärke: d= 120 mm
Wärmeleitfähigkeit der Dämmplatten: 0,035 W/mK

Fabrikat/System '..........................................' vom Bieter einzutragen

Einbauort: Tower, Loggien 2.OG-9.OG Decken
Menge: 155,000 m2

**2.7.20 Aussparung herstellen 50/60 mm für Line Light**
Linienorientierte Aussparung herstellen für den Einbau eines Lichtbandes,
Inkl. Anarbeitung des WDVS und Klinkerriemchen.
Montage erfolgt durch das Gewerk Elektro.

Abmaße Aluminiumprofil: ca. 50 x 60 mm

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
Ausführungsort: Tower, Loggien Decken/Wand Innenecke
  Tower, 1.OG
Menge: 120,000 m

**2.7.30 Mineralischer Oberputz**
Mineralischer Oberputz nach EN 998-1 - neutral, vergütet,
manuell und maschinell verarbeitbar, auf alle mineralischen
Untergründe als Schlussbeschichtung liefern, auftragen
und strukturieren.

Produkteigenschaften:
Sehr hoch CO2- und wasserdampfdurchlässig,
witterungsbeständig, hydrophobiert.

Getönt:
Mit einem farbtonegalisierenden Beschichtungsaufbau
versehen gemäß separater Position.

Ort: Decke
Struktur: Kratzputz
Korngröße: 2,0 mm

Produkt: '..........................................' vom Bieter einzutragen

Bauteil: Tower, Loggien 2.OG-9.OG Decken
Menge: 155,000 m2

**2.7.40 Beschichtung außen, Silikonharzfarbe**
Beschichtung 2- fach auf Oberputz im Außenbereich
mit Silikatfarbe bis zur vollständigen Deckung, einschl.
Leibung und anarbeiten an Einbauten.
Untergrund: mineralischer Oberputz
 als Dünnschicht-Leichtputz Kratzputz,  Körnung 2- 3 mm, weiß

Glanzgrad:  stumpfmatt
Farbtöne:  hell getönt, siehe Farbkonzept
Bauteil: Tower, Loggien 2.OG-9.OG Decken
Menge: 155,000 m2

#### Bereich 2.8 Sonstiges (Tower)

**2.8.10 Nachträgliches schließen Gerüstankerlöcher**
Nachträgliches Schließen der Gerüstankerlöcher im
gewählten System einschl. Endbeschichtung.
Ausführung abschnittsweise im Zuge des
Abrüstens durch den bauseitigen Gerüstbauer.
Abrechenbar ist die vertikale Ansichtsfläche des
Wärmedämm-Verbundsystemes.
Menge: 2610,000 m2

### Titel 3 Allgemeines

#### Bereich 3.1 Artenschutz

**3.1.10 Sperlings-Nisthilfe Sperlings-Loft "Almeria"**
*** Bedarfsposition ohne GB
Sperlings-Loft "Almeria", liefern und an Hausfassade
montieren.
Bezug bei:
www.vivara.de
oder
www.nistkasten-online.de
Menge: 1,000 St

**3.1.20 Sperlings-Doppel-Einbau-Nistkasten "Estella" WoodStone**
*** Bedarfsposition ohne GB
Einbau-Nistkasten Doppelnistkasten "Estella" WoodStone
Haussperling, liefern und an Hausfassade montieren.
Bezug bei:
www.vivara.de
Menge: 1,000 St

**3.1.30 Sperlingsmehrfachquartier von Hasselfeldt**
*** Bedarfsposition ohne GB
Nistkasten für Sperlinge von Hasselfeldt, liefern und
an Hausfassade montieren.
Brutraum: Drei geräumige Brutabteile
Bezug bei:
www.nistkasten-hasselfeldt.de/
Menge: 1,000 St

#### Bereich 3.2 Stundenverrechnungssätze

*Hinweis: Stundenlohnarbeiten*
Der Bieter bestätigt, dass die aufgeführten
Lohnstundensätze unter Beachtung der preisrechtlichen
Vorschriften ermittelt worden sind und die üblichen
Berechnungsmerkmale vollständig beinhalten.

Mit den Lohnstundensätzen sind u.a. abgegolten:
- Erschwerniszulagen, soweit die hierfür ursächlichen Umstände vom Auftragnehmer zu vertreten sind
- Tariflohn bzw. tatsächlich gezahlter Lohn
- Zuschläge für vom Auftragnehmer zu vertretende Überstunden, Nacht-, Sonn- und Feiertagsarbeit Entgelt
- für übliche Wegezeiten
- Lohnnebenkosten (z.B. Auslösung, Fahrgeld, Personaltransportkosten, Verpflegungszuschuß, Übernachtungskosten)
- Aufsichtspersonal, sofern nicht gesondert auszuweisen
- Sozialaufwand (Arbeitgeberanteil)
- Gemeinkosten der Baustelle
- allgemeine Geschäftskosten
- vermögensbildende Maßnahmen
- Vorhaltekosten für Werkzeug und Kleingeräte
- Wagnis und Gewinn

Leistungen im Stundenlohn werden grundsätzlich
nur dann vergütet, wenn sie vor ihrem Beginn
vereinbart werden.
Unmittelbar nach erbrachter
Leistung sind die Stundenlohnnachweise schriftlich
vorzulegen und von der Bauleitung gegenzeichnen zu lassen.

Bei Stundenlohnarbeiten müssen die Nachweise enthalten
- Art der ausgeführten Leistung
- Ort und Datum sowie die Dauer der Arbeiten (mit Uhrzeitangabe)
- Anzahl der eingesetzten Arbeitskräfte
- Materialverbrauch
- bei Maschinen- und Kfz-Einsatz Angaben zum Typ

Stundenverrechnungssätze für Baumaschinen, Geräte und Fahrzeuge enthalten sämtliche Aufwendungen, wie
- Kosten für Bedienungspersonal
- Kosten für Verbrauch von Betriebsstoffen und Energie
- Vorhaltung
- Reparaturkosten
- Wartung

Der Verrechnungssatz gilt für das auf der Baustelle
befindliche Objekt vom Zeitpunkt des Einsatzes einschl.
technologisch bedingter Wartezeiten und notwendiger
ständiger Besetzung mit Bedienungspersonal.
Materialpreise - sofern gesondert gefordert - gelten
frei Baustelle incl. Verpackungs-und Entladekosten.

**3.2.10 Polier**
*** Bedarfsposition ohne GB
Stundenlohnarbeiten Polier,
einschließlich aller Zuschläge und Nebenkosten,
für Arbeiten, welche nicht in den Positionen erfasst
sind und gegen Nachweis zur Ausführung kommen,
auschließlich auf Weisung Bauleitung
Menge: 1,000 h

**3.2.20 Vorarbeiter**
*** Bedarfsposition ohne GB
Stundenlohnarbeiten Vorarbeiter,
einschließlich aller Zuschläge und Nebenkosten,
für Arbeiten, welche nicht in den Positionen
erfasst sind und gegen Nachweis zur Ausführung kommen,
auschließlich auf Weisung Bauleitung
Menge: 1,000 h

**3.2.30 Facharbeiter**
*** Bedarfsposition ohne GB
Stundenlohnarbeiten Facharbeiter,
einschließlich aller Zuschläge und Nebenkosten,
für Arbeiten, welche nicht in den Positionen erfasst
sind und gegen Nachweis zur Ausführung kommen,
auschließlich auf Weisung Bauleitung
Menge: 1,000 h

**3.2.40 Helfer**
*** Bedarfsposition ohne GB
Stundenlohnarbeiten Helfer,
einschließlich aller Zuschläge und Nebenkosten,
für Arbeiten, welche nicht in den Positionen erfasst
sind und gegen Nachweis zur Ausführung kommen,
auschließlich auf Weisung Bauleitung
Menge: 1,000 h
